# Jahresinstandsetzung 2026 TL Norden
Angebotsaufforderung (GAEB DA XML 3.2, DA83)
Projekt: 801S0126D011
Währung: EUR
Nebenangebote zugelassen: ja
Auftraggeber: WSA Ems-Nordsee, Standort Emden, Am Eisenbahndock 3, 26725 Emden, Telefon 04921 802-0, E-Mail wsa-ems-nordsee@wsv.bund.de
Erstellt mit: GXML Toolbox V3.3 R20210630, iTWO_64 V10.0.894, 12.02.2026

## 1 Jahresinstandsetzung 2026 TL Norden
Datum: 12.02.2026

### Abschnitt 1 Jahresinstandsetzung 2026 TL Norden

*Hinweis: Vorbemerkungen*
LR / BG Verkehr:
Die allgmeine Anmeldung zur WLZ erfolgt über den AG (WSA Ems-Nordsee). Abnahmen im Rahmen von Instandsetzungsarbeiten sind durch den AN anzukündigen. Die Abrechnung erfolgt über den AG.

Eine einmal wöchentliche Werftbesprechung mit der Schiffsführung, Vertretern des AN und AG wird vorausgesetzt. Weitere Besprechungen nach Bedarf. Für die Besprechung hat der AN einen entsprechenden Raum zur Verfügung zu stellen.

Nachtragsarbeiten dürfen ausschließlich nur nach schriftlicher Beauftragung durch die Bauaufsicht, im zuvor gemeinsam festgelegten Format, ausgeführt werden. Dem Nachtragsangebot zugrunde liegende Subunternehmerangebote sowie Materialkosten sind dem Angebot beizufügen.

Angaben im Bieterangabenverzeichnis über die im Hauptangebot kalkulierten Stundenverrechnungssätze für Fertigung Schiffbau, Fertigung Maschinenbau, Fertigung E - Technik, Sonderanfertigung und Konstruktion, sowie die im Hauptangebot verwendeten Zuschläge auf Zulieferer und Stoffe sind zu tätigen.

Nebenarbeiten zu einzelnen Positionen wie Brandwache oder Auslegen von feuerfester Plane sind in die entsprechenden Preise einzurechnen.

Das im Leistungsverzeichnis angegebene Material ist erst nach Aufmaßnahme durch den AN an Bord zu bestellen.

Wenn nicht anders angegeben, ist das notwendige Material zur Erfüllung der LV Position durch den AN zu beschaffen und in die jeweilige Position einzurechnen.

Künstliche Mineralfaser (KMF)

Von einer bordseitigen Verwendung von kanzerogene Künstliche Mineralfaser (KMF) als Isolierung kann ausgegangen werden. Diese Tatsache ist bei allen Arbeiten sowie der Preisbildung zur Angebotsabgabe zu beachten.
Explizit ist auf die Einhaltung der TRGS 521 Abbruch-, Sanierungs- und Instandhaltungsarbeiten mit alter Mineralwolle während der gemäß Leistungsverzeichnis auszuführenden Arbeiten sowie bei evtl. anfallenden Nachtragsarbeiten zu achten.
Die in der TRGS aufgeführten Auftraggeberpflichten gehen bei Vertragsschluss an den Auftragnehmer über und sind durch diesen zu erfüllen.

#### Unterabschnitt 1.1 Dockkosten

**1.1.10 Schiff Eindockung**
Schiff eindocken, Gestellung von erforderlichem Personal, Geräten, Kranen und Material (ausschl. Schlepper), inkl. Landgang an/ab.

Anmerkung:
- Der Dockplan ist zu beachten (Schwinger mittschiffs).
- Pallenhöhe min. 1,20 m
- Das Schiffsgewicht liegt bei rd. 300 t
- Sämtliche Echolotschwinger sind umgehend nach dem Dockvorgang abzukleben.
- Evtl. anfallende Dockreinigungskosten vor und nach dem Docken sind in dieser Position einzurechnen.
Menge: 1,000 St

**1.1.20 Schiff Ausdockung**
Schiff ausdocken, Gestellung von erforderlichem Personal, Geräten, Kranen und Material (ausschl. Schlepper).

Anmerkung:
Der Schutz sämtlicher Echolotschwinger ist vor dem Docken zu entfernen.
Menge: 1,000 St

**1.1.30 Standtag im Dock**
Standtag im Dock

Anmerkung:
Die angegebene Tagesmenge ist kein Indiz für die Länge der Werftzeit. Diese resultiert alleinig aus dem Arbeitsumfang des Leistungsverzeichnisses und ist von der Werft zu kalkulieren. Ein Terminplan ist mit dem Angebot einzureichen.
Menge: 20,000 d

**1.1.40 Liegetag an der Pier**
Liegetag an der Pier

Anmerkung:
Die angegebene Tagesmenge ist kein Indiz für die Länge der Werftzeit. Diese resultiert alleinig aus dem Arbeitsumfang des Leistungsverzeichnisses und ist von der Werft zu kalkulieren. Ein Terminplan ist mit dem Angebot einzureichen.
Menge: 30,000 d

**1.1.50 Landgang an der Pier**
*** Pauschalposition
Gestellung und Verlegung von einem gesichteren Landgang am jeweiligen Liegeplatz an der Pier für die gesamt Dauer der WLZ. Einschl. Beleuchtung und Sicherheitsnetz. An- und Abbau beim Verholen / Docken / Slippen etc.

Anmerkung:
Es ist sicherzustellen, dass das Schiff jederzeit über die Landgänge, z.B. in tideabhängigen Häfen, mit hohen Spuntwänden, betreten und verlassen werden kann.
Menge: 1,000 Psch

**1.1.60 Landanschluss, Bereitstellung und Verlegung**
*** Pauschalposition
Bereitstellen und Verlegen eines Landanschlusses für Strom 400V 125A für die gesamte Dauer der WLZ. An- und Abschlagen der Anschlüsse am jeweiligen Liegeplatz. Los und fest beim Verholen / Docken / Slippen etc.
Menge: 1,000 Psch

**1.1.70 Hartfaserplatte, Verlegung**
m² Hartfaserplatten oder vergleichbares rutschsicheres Material auf der Brücke und im Wohnbereich sowie auf Betriebsgängen auslegen. Nach der Werftzeit wieder entfernen und besenrein hinterlassen, Klebereste beseitigen.
Menge: 150,000 m2

**1.1.80 Feuerlöschanschluss, Bordnetz**
*** Pauschalposition
Gestellung und Verlegung eines Feuerlöschanschlusses (Verteiler) für die Dauer der WLZ. Leitung ständig unter Druck. An- und Abschlagen der Anschlüsse am jeweiligen Dock- / Liegeplatz. Los und fest zum Verholen / Docken / Slippen etc.
Menge: 1,000 Psch

**1.1.90 Müllkübel**
*** Pauschalposition
Gestellung und Leerung eines Müllkübels für die Dauer der WLZ. Wöchentliche Leerung. Vorschriftsmäßige Entsorgung mit Nachweis. Abstellen in unmittelbarer Nähe vom Schiff.
Menge: 1,000 Psch

**1.1.100 Strom**
kWh Strom liefern. Abrechnung über Dockzähler in Abgleich mit Zähler an Bord einschl. Protokollierung.
Menge: 7000,000 kWh

**1.1.110 Arbeitssicherheitsunterweisung**
*** Pauschalposition
Einmalige Unterweisung von Auftraggeber und Besatzung in die jeweiligen Gefährdungen (Örtlichkeiten, Arbeitsverfahren, usw.) Rettungsmöglichkeiten, Feuerbekämpfungseinrichtungen, Notrufnummern, Ansprechpartner im Falle eines Unfalls und weitere Informationen, die den Arbeits- und Gesundheitsschutz für die Abwicklung verbessern. Die Dokumentation der Unterweisung enthält die Inhalte der Unterweisung, die Unterschriften (zusätzlich in Druckbuchstaben) der Unterweiser und Unterwiesenen. Jeweils eine Durchschrift der Dokumentation ist Bord und AG auszuhändigen.
Menge: 1,000 Psch

**1.1.120 Trinkwasseranschluss, Verlegung**
*** Pauschalposition
Verlegung eines Trinkwasseranschlusses für die Dauer der WLZ. An- und Abschlagen der Anschlüsse am jeweiligen Dock- / Liegeplatz. Los und fest zum Verholen / Docken / Slippen etc.

Anmerkung:
Verwendung von zugelassenen und desinfizierten Standrohren sowie zugelassenen und desinfizierten Trinkwasserschläuchen. Die Reinigung und Desinfektion der Trinkwasserentnahmestelle sowie Bord-Übergabestelle ist zu berücksichtigen.
Menge: 1,000 Psch

**1.1.130 Trinkwasseruntersuchung**
Trinkwasseruntersuchung durchführen. Hierzu Trinkwasserproben an Entnahmestellen auf dem Schiff sowie am Zulaufschlauch durch das zuständige Gesundheitsamt nehmen und auswerten lassen. Übermitteln eines Frischwasserzertifikates. Einschl. erforderlicher Nebenarbeiten und Materialien.

Anmerkung:
1x zu Beginn der WLZ und 1x nach einem Füllen des FW - Tanks.
Menge: 2,000 St

**1.1.140 Equipment, Lagerung**
*** Pauschalposition
Sämtliches Equipment wie die beiden Beiboote und die Rettungsinseln sind zu Anfang der WLZ von Bord zu nehmen und trocken zu lagern. Im Anschluss der WLZ wieder an Bord nehmen.
Menge: 1,000 Psch

**1.1.150 Besprechungsraum, Gestellung**
*** Pauschalposition
Gestellung eines Besprechungsraumes in der Nähe des Schiffes auf dem Werftgelände für min. 8 Personen für die turnusmäßigen Werft- und Statusbesprechungen sowie interne Besprechungen des Auftraggebers während der Dauer der WLZ.
Menge: 1,000 Psch

**1.1.160 Reinigungsarbeiten Schiff, Aufbauten und Decks**
*** Pauschalposition
Am Ende der WLZ (nach Abschluss aller Arbeiten) das Schiff reinigen. Hierzu Aufbauten, Haupt- und Peildeck sowie sämtliche Anbauteile und Kran mit HD - Gerät (max. 200 bar) waschen.
Menge: 1,000 Psch

**1.1.170 Reinigungsarbeiten Aufbauten, Innenräume**
*** Pauschalposition
Am Ende der WLZ (vor der Probefahrt) Innenräume durch zertifizierten Reinigungsbetrieb reinigen lassen (Böden saugen, Wände, Decken, Möbel wischen). Grundsätzlich alle Treppen und Gänge in den Aufbauten säubern. Einschl. erforderlicher Nebenarbeiten und Materialien. Reinigungsarbeiten in Rücksprache mit Bord.
Menge: 1,000 Psch

**1.1.180 Reinigungsarbeiten Schiff, Maschinenräume**
*** Pauschalposition
Am Ende der WLZ (vor der Probefahrt) gesamte Bilge im Maschinenraum sowie im Bugstrahlruderraum unterhalb der Flurplatten fettfrei waschen und abschließend Lenzbrunnen vollständig reinigen. Waschwasser absaugen und fachgerecht mit Nachweis entsorgen. Hierzu Flurplatten aufnehmen, beidseitig reingien und wieder verlegen (Schrauben los/fest).
Menge: 1,000 Psch

**1.1.190 Fäkalien, Entsorgung**
Fäkalien / Schlamm abpumpen und vorschriftsmäßig mit Nachweis entsorgen.
Menge: 6,000 m3

**1.1.200 Altöl und ölhaltiges Wasser, Entsorgung**
Altöl und ölhaltiges Wasser aus dem Schiff absaugen und vorschriftsmäßig mit Nachweis entsorgen.
Menge: 10,000 m3

**1.1.210 Probefahrt**
Einen Tag Probefahrt nach Programm der Werft, einschl. Werftpersonal. Weitere Monteure / BG Verkehr / Klasse nach Erfordernis und Absprache mit AG. Monteurkosten gemäß Tagessätze aus der Urkalkulation, einschl. Verpflegung an Bord. Das Programm ist mit Bord und AG abzustimmen.

Anmerkung:
Für die Probefahrt ist ein Monteur des Motoreninstandsetzers einzuplanen.
Menge: 1,000 d

*Hinweis: Vorbemerkungen*
Das entsprechende Klima zur Gewährung der Qualität des Farbanstriches ist durch den AN sicherzustellen. Evtl. Vorkehrungen zur Herstellung geeigneter klimatischer Verhältnisse (Einzeltung etc.) sind seitens des AN zu veranlassen. Mehrkosten können hierfür nicht geltend gemacht werden. Weiterhin ist eine Werftzeitverlängerung aufgrund schlechter Klimaverhältnisse nicht zulässig.

Sind laut Farbspezifikation Teilbereiche der zu konservierenden Fläche auszuflecken (t/u) so ist für Preisermittlung hierbei ein Flächenanteil von 20% zu veranschlagen; es sei denn der hierbei zu berücksichtigende Flächenanteil ist explizit im Leistungsverzeichnis genannt. An den laut Farbspezifikation auszufleckenden Stellen hat eine maschinelle und / oder manuelle Oberflächenvorbereitung gemäß PSt3, EN ISO 12944-4:1998 zu erfolgen. Auch dies ist in der Preisfindung zu berücksichtigen.

Für alle Konservierungsarbeiten ist ein Protokoll der Trocknungszeiten anzufertigen und dem AG auszuhändigen.

Ein Mehrschichtanstrich bei "touch up" berechtigt nicht eine Erhöhung der m² - Fläche (Mehrkosten), dieses ist in den Angebotssummen zu berücksichtigen. Grundlage für die Konservierungen ist die aktuelle Farbspezifikation (siehe Anlage). Die notwendigen Farben hat der AN zu liefern. Die bei der Konservierung angegebenen m² - Preise beinhalten die technisch bedingten Farbübergänge und erlauben damit keine Mehrkosten.

Bei der Preisermittlung der zu reinigenden und konservierenden Fläche sind etwaige Anbauteile wie z.B. Aufstiege, Einstiegsluken, Fensterrahmen, Fundamente, Griffe, Halterungen, Klüsen, Lampenkästen, Leitern, Niedergänge, Notausstiege, Poller, Reling, Rohrleitungen, Süllkanten, Tritte, Türen, Unterzüge, etc. zu berücksichtigen. Um dies berücksichtigen zu können, besteht die Möglichkeit das Schiff nach vorheriger Terminabsprache zu besichtigen. Auch eine mehrmalige Besichtigung ist möglich.

Aufbauseitige Anbauteile wie bspw. Schlauchkästen oder Rettungsringe samt Halterungen, sind zu demontieren und im Anschluss der Farbarbeiter erneut zu montieren.

Die Gasfreiheit ist bei allen Arbeiten in Tanks und Zellen sicherzustellen. Ein Gasfreiheitszertifikat ist in der Nähe des Zugangs anzubringen. Die Gasfreiheit ist bis zum Schließen des Tanks / der Zelle aufrechtzuhalten.

Alle Decksflächen sind zu besanden!

Das zu verwendende Farbsystem ist nicht herstellergebunden, muss aber zum bestehenden Farbsystem zwingend kompatibel sein.

#### Unterabschnitt 1.2 Reinigung und Konservierung

**1.2.10 Schiff, Waschen**
*** Pauschalposition
Das komplette Über- und Unterwasserschiff einschl.(Aufbauten, Decks, Kran, Masten, etc.) ist nach der Dockung mit min.  400 bar zu waschen. Waschen mit Frischwasser. Einschl. erforderlicher Stellage bzw. Krangestellung mit Mannkorb oder Steigereinsatz.

Anmerkung:
Mast komplett einschl. Salingsdecks und aller Anbauteile waschen (max. 150 bar). Ab obere Traverse sowie Antennen, Positionslaternen u.ä. von Hand mit Reingiungsmittel waschen. Waschen mit Frischwasser. Einschl. erforderlicher Stellage bzw. Krangestellung mit Mannkorb oder Steigereinsatz.
Menge: 1,000 Psch

**1.2.20 Unterwasserschiff, Konservierung**
Konservierung des Unterwasserschiff einschl. aller Anbauteile (Schlingerkiele, Bugstrahltunnel, Seekästen, Gitter und Siebe etc.) nach Farbspezifikation instandsetzen. Untergrundvorbereitung PSt3. Rost gründlich entfernen. Glatten Übergang zu intakten Bereichen schaffen (Ränder anschleifen). Schweißnähte und Kanten vorlegen. Absetzen des Wasserpasses. Der letzte Anstrich (Antifouling) ist als FC auszuführen. Liefern des Antifoulingzertifikates. Einschl. erforderlicher Stellage bzw. Krangestellung mit Mannkorb oder Steigereinsatz.

Anmerkung:
- Kanäle und Seekästen sind zu öffnen und schließen. Gitter, Abdeckungen, Siebe etc. sind zu berücksichtigen.
- Anoden, Voiths, Bugstrahler sind gegen Farbnebel zu schützen.
Menge: 370,000 m2

**1.2.30 Überwasserschiff, Konservierung**
Konservierung des schwarzen Überwasserschiff einschl. Schanzkleid (außen) nach Farbspezifikation instandsetzen. Untergrundvorbereitung PSt3. Rost gründlich entfernen. Glatten Übergang zu intakten Bereichen schaffen (Ränder anschleifen). Schweißnähte und Kanten vorlegen. Einschl. erforderlicher Stellage bzw. Krangestellung mit Mannkorb oder Steigereinsatz.

Anmerkung:
- In dieser Position ist die Instandsetzung der Konservierung der Nationalflagge an Bb. und Stb. Seite des Rumpfes einzurechnen. Die Position ist ggfl. mit Körnerpunkten zu markieren.
- Der letzte Anstrich ist als FC auszuführen.
Menge: 330,000 m2

**1.2.40 Überwasserschiff, Schanzkleid innen, strahlen**
*** Pauschalposition
Konservierung des Schanzkleides innen im Bereich des Achterdeck und Hauptdeck nach Farbspezifikation erneuern. Untergrundvorbereitung Wa 2 1/2. Rost gründlich entfernen. Schweißnähte und Kanten vorlegen.

Anmerkung:
- Der Farbaufbau ist vollständig zu entfernen. Anschließend ist der Farbaufbau gemäß Farbspezifikation zu erneuern.
- Eine Nachbehandlung der gestrahlten Fläche, um den Flugrost zu entfernen, ist einzuplanen.
Menge: 1,000 Psch

**1.2.50 Überwasserschiff, Schriftzüge nacharbeiten**
*** Pauschalposition
Folgende Beschriftung nach Farbspezifikation nacharbeiten. Rost gründlich entfernen. Glatten Übergang zu intakten Bereichen schaffen (Ränder anschleifen). Einschl. erforderlicher Stellage bzw. Krangestellung mit Mannkorb oder Steigereinsatz:

3x Schiffsname
2x Schifffahrtspolizei
2x Freibordmarken und Deckstriche
1x Heimathafen
2x Querstrahlersymbol
4x Tiefgangszahlen (Ahminge)
2x Schifffahrtspolizei
2x Echolotsymbole
Menge: 1,000 Psch

**1.2.60 Backdeck, Konservierung**
*** Pauschalposition
Konservierung des Backdecks inkl. Seitengänge Bb. und Stb. Seite (einschl. Decke), einschl. aller Anbauteile wie Poller, Einstiegsluken etc. nach Farbspezifikation instandsetzen. Untergrundvorbereitung PSt3. Rost gründlich entfernen. Glatten Übergang zu intakten Bereichen schaffen (Ränder anschleifen). Schweißnähte und Kanten vorlegen. Einschl. erforderlicher Stellage bzw. Krangestellung mit Mannkorb oder Steigereinsatz.

Anmerkung:
- Die Deckfläche ist nach Farbspezifikation zu besanden.
- Die Treppen vom Hauptdeck zum Backdeck sind zu demontieren und anschließend erneut zu remontieren. Die Konservierung der Treppen ist in dieser Position einzurechnen.
Menge: 1,000 Psch

**1.2.70 Backdeck, Ankerwinde, Konservierung**
*** Pauschalposition
Konservierung der Ankerwinde instandsetzen. Hierzu Ankerwinde, Fundament, Kettenstopper etc. nach Farbspezifikation instandsetzen. Untergrundvorbereitung PSt3.  Rost gründlich entfernen. Glatten Übergang zu intakten Bereichen schaffen (Ränder anschleifen).

Anmerkung:
Der letzte Anstrich ist als FC auszuführen.
Menge: 1,000 Psch

**1.2.80 Backdeck, Anker und Ankerkette, Konservierung**
Anker und Ankerkette im Kettenkasten abschlagen und auslegen. HD waschen. Konservierung von Anker und Kette instandsetzen. Rost gründlich entfernen. Glatten Übergang zu intakten Bereichen schaffen (Ränder anschleifen). Anschließend wieder anschlagen und einholen.
Menge: 2,000 St

**1.2.90 Backdeck, Kettenkasten, Reinigung**
Kettenkasten inkl. aller Anbauteile wie Prallbleche etc. reinigen. Anfallendes Waschwasser absauen und fachgerecht entsorgen.
Kasten ausleuchten. Einschl. evtl. erforderlicher Stellage.
Menge: 2,000 St

**1.2.100 Backdeck, Kettenkasten, Konservierung**
Konservierung des Kettenkastens inkl. Anbauteilen wie Prallbleche etc. instandsetzen. Untergrundvorbereitung PSt3. Rost gründlich entfernen. Glatten Übergang zu intakten Bereichen schaffen (Ränder anschleifen). Einschl. erforderlicher Stellage.

Anmerkung:
Der letzte Anstrich ist als FC auszuführen.
Menge: 2,000 St

**1.2.110 Backdeck, Ankerfallrohr, Konservierung**
Konservierung des Ankerfallrohres von innen instandsetzen. Hierzu Fallrohr reinigen, mit HD-Gerät waschen (min. 700 bar), Waschen mit Frischwasser.
Anschließend Konservierung.
Menge: 2,000 St

**1.2.120 Aufbauten, Deckshaus, Außenflächen und Anbauteile, Konservierung**
*** Pauschalposition
Konservierung der Aufbauten einschl. Front-, Seiten-, Decksflächen, Peildeck,  Niedergänge, Aufstiege, Leitern, Tritte, Reling, Süllkanten, Unterzüge, Notausstiege, Fenterrahmen, Einstiegsluken, Lampenkästen etc. nach Farbspezifikation instandsetzen. Untergrundvorbereitung PSt3. Rost gründlich entfernen. Glatten Übergang zu intakten Bereichen schaffen (Ränder anschleifen). Schweißnähte und Kanten vorlegen. Einschl. erforderlicher Stellage bzw. Krangestellung mit Mannkorb oder Steigereinsatz.

Anmerkung:
- Zu entrostende Stellen ca. 15% der Fläche.
- Alle Decksflächen sowie die Außentreppen sind nach Farbspezifikation zu besanden.
- Der letzte Anstrich ist als FC auszuführen.
Menge: 1,000 Psch

**1.2.130 Aufbauten, Tagesleuchtstreifen, Konservierung**
*** Pauschalposition
Tagesleuchtstreifen einschl. Anbauteile nach Farbspezifikation neu konservieren. Untergrundvorbereitung PSt3. Verbleibende Beschichtung vollflächig anschleifen. Rost gründlich entfernen. Glatten Übergang zu intakten Bereichen schaffen (Ränder anschleifen). Einschl. erforderlicher Stellage bzw. Krangestellung mit Mannkorb oder Steigereinsatz.
Menge: 1,000 Psch

**1.2.140 Aufbauten, Mast, Konservierung**
*** Pauschalposition
Konservierung des Mastes einschl. Sailingdeck, aller Podeste und Anbauteile nach Farbspezifikation instandsetzen. Untergrundvorbereitung PSt3.  Rost gründlich entfernen. Glatten Übergang zu intakten Bereichen schaffen (Ränder anschleifen). Einschl. erforderlicher Stellage bzw. Krangestellung mit Mannkorb oder Steigereinsatz.

Anmerkung:
- Es ist darauf zu achten, dass die Antennen keine Farbe abbekommen.
- Der letzte Anstrich ist als FC auszuführen.
Menge: 1,000 Psch

**1.2.150 Aufbauten, Achterschiff, Konservierung**
*** Pauschalposition
Konservierung der Aufbauten des Achterdecks mit Schornstein, Kranaufleger und Kranpodest einschl. sämtlicher Anbauteile wie Leitern, Verrohrung, Reling, Arbeitsbootablage etc. nach Farbspezifikation instandsetzen. Untergrundvorbereitung PSt3.  Rost gründlich entfernen. Glatten Übergang zu intakten Bereichen schaffen (Ränder anschleifen). Schweißnähte vorlegen. Einschl. erforderlicher Stellage bzw. Krangestellung mit Mannkorb oder Steigereinsatz.

Anmerkung:
Der letzte Anstrich ist als FC auszuführen.
Menge: 1,000 Psch

**1.2.160 Hauptdeck, Konservierung**
*** Pauschalposition
Konservierung des Hauptdecks (einschl. Decksfläche unter dem Holzarbeitsdeck) einschl. aller Anbauteile wie Poller, Lüfterköpfe, Einfassung Holzdeck, Wassergräben etc. nach Farbspezifikation instandsetzen. Untergrundvorbereitung PSt3. Rost gründlich entfernen. Glatten Übergang zu intakten Bereichen schaffen (Ränder anschleifen). Schweißnähte und Kanten vorlegen.

Anmerkung:
- Die Deckfläche ist nach Farbspezifikation zu besanden.
- Im Bereich des Hauptdecks ist das Anbringen einer Absturzsicherung einzuplanen.
Menge: 1,000 Psch

**1.2.170 Hauptdeck, 8 t - Kran, Konservierung**
*** Pauschalposition
Konservierung des Hauptkrans einschl. sämtlicher Anbauteile wie Leitern, Verrohrungen, Seilscheiben, Winden, Ausleger, Podest etc. nach Farbspezifikation instandsetzen. Untergrundvorbereitung PSt3. Rost gründlich entfernen. Glatten Übergang zu intakten Bereichen schaffen (Ränder anschleifen). Schweißnähte und Kanten vorlegen. Einschl. erforderlicher Stellage bzw. Krangestellung mit Mannkorb und Steigereinsatz.

Anmerkung:
Der letzte Anstrich ist als FC auszuführen.
Menge: 1,000 Psch

**1.2.180 Hauptdeck, Kranhaus, Konservierung**
*** Pauschalposition
Konservierung des grauen Kranhauses nach Farbspezifikation instandsetzen. Untergrundvorbereitung PSt3. Rost gründlich entfernen. Glatten Übergang zu intakten Bereichen schaffen (Ränder anschleifen). Schweißnähte und Kanten vorlegen. Einschl. erforderlicher Stellage bzw. Krangestellung mit Mannkorb und Steigereinsatz.

Anmerkung:
- Die Deckfläche ist nach Farbspezifikation zu besanden.
- Die Kästen der CO2 Auslösestation sowie der Schnellverschlüsse sind zu demontieren und anschließend zu remontieren.
- Der letzte Anstrich ist als FC auszuführen.
Menge: 1,000 Psch

**1.2.190 Hauptdeck, Slipanker Bb. Seite Reinigung und Konservierung**
*** Pauschalposition
Konservierung des Slipanker samt Fundament auf Bb. Seite des Hauptdecks nach Farbspezifikation instandsetzen. Rost gründlich entfernen. Konservierung des Fundamentes nach Farbspezifikation.
Menge: 1,000 Psch

**1.2.200 Achterdeck, Strahlen**
*** Pauschalposition
Konservierung des Achterdecks einschl. aller Anbauteile wie Poller, Lüfterköpfe, Winden, Spill, Bootsaufleger, Einstiege Maschine und Achterpiek etc. nach Farbspezifikation instandsetzen. Die Konservierung des Decks ist zu erneuern. Untergrundvorbereitung Wa 2 1/2. Rost gründlich entfernen. Glatten Übergang zu intakten Bereichen schaffen (Ränder anschleifen). Schweißnähte vorlegen.

Das Deck umfasst zwei Stück Montageluken der Voith-Antriebe. Die Luken sind zu öffnen. Im Maschinenraum muss hierfür beidseitig eine Blechverkleidung sowie aluminiumkaschierte Dämmung demontiert werden.
Der Dichtungsbereich sowie die Deckel (beidseitig) sind zu entlacken. Anschließend ist der Farbaufbau gemäß Farbspezifikation zu erneuern. Die Montagedeckel sind zu besanden. Nach den Arbeiten sind die Luken wieder mit neuer Dichtung zu schließen.

Anmerkung:
- Die Deckfläche ist nach Farbspezifikation zu besanden.
- Eine Nachbehandlung der gestrahlten Fläche, um den Flugrost zu entfernen, ist einzuplanen.
- Die Luken sind mit diversen Schrauben (Schlitz, ca. 160 Stück pro Luke) verschlossen. Es ist mit einem erhöhten Aufwand für die Demontage zu kaklulieren.
Menge: 1,000 Psch

**1.2.210 Achterdeck, Bootsdavit, Konservierung**
*** Pauschalposition
Konservierung des Bootsdavits einschl. sämtlicher Anbauteile wie Verrohrung, Seilscheiben, Winden etc. nach Farbspezifikation instandsetzen. Rost gründlich entfernen. Glatten Übergang zu intakten Bereichen schaffen (Ränder anschleifen). Schweißnähte und Kanten vorlegen. Einschl. erforderlicher Stallge bzw. Krangestellung mit Mannkorb oder Steigereinsatz.
Menge: 1,000 Psch

**1.2.220 Achterdeck, Heckspill, Konservierung**
Der Kopf des Heckspill auf dem Achterdeck ist zu demontieren. Kopf und Spill sind zu entrosten und zu konservieren.
Anschließend funktionstüchtige Remontage.
Menge: 1,000 St

**1.2.230 Schornstein, Bundesadler, Konservierung**
Bundesadler (Bb. und Stb.) demontieren. Bundesadler reinigen. Bundesadler nach Farbspezifikation neu konservieren. Einschl. erforderlicher Stellage bzw. Krangestellung mit Mannkorb oder Steigereinsatz.

Anmerkung:
Die Adler sind aus Aluminium.
Menge: 2,000 St

**1.2.250 Tankraum, Frischwassertank, Reinigung und Befundung**
Frischwassertank zwecks Kontrolle auf und zu. Mannlochdeckel los und fest einschl. neuer Dichtung. Alle Tankbe- und entlüftungen auf Funktion und Dichtheit überprüfen. Befundbericht erstellen.

Anschließend ist der Tank zu spülen und zu entkeimen.

Anmerkung:
- Spt. 29-33 MS, ca. 4,5 t
- Niro freistehend
Menge: 1,000 St

**1.2.260 Tankraum, Sondermülltank, Reinigung und Befundung**
Sondermülltank zwecks Kontrolle auf und zu. Mannlochdeckel und Leckschrauben los und fest, einschl. neuer Dichtung.

Anmerkung:
- Siehe Tankplan
- Spt. 8 - 17 MS, ca. 1 m³
- Der Tank verfügt im Schiff lediglich über zwei Handlöcher.
Menge: 1,000 St

**1.2.270 Tankraum, Altöltank, Reinigung und Befundung**
Altöltank zwecks Kontrolle auf und zu. Mannlochdeckel und Leckschrauben los und fest, einschl. neuer Dichtung. Tank reinigen. Schlamm und Waschwasser entsorgen. Befundbericht erstellen.

Anmerkung:
- Spt. 17-22 MS, ca. 420 ltr.
- Der Tank verfügt im Schiff lediglich über zwei Handlöcher.
Menge: 1,000 St

**1.2.280 Tankraum, Fäkalientank, Reinigung und Befundung**
Fäkalientank zwecks Kontrolle auf und zu. Mannlochdeckel los und fest, einschl. neuer Dichtung. Tank belüften und reinigen. Tank HD waschen. Schlamm und Waschwasser entsorgen. Gasfreiheit sicherstellenund halten einschl. Gasfreiheitszertifikat. Tank besichtigen. Alle Tankbe- und entlüftungen auf Funktion und Dichtheit überprüfen. Befundbericht erstellen.

Anmerkung:
- Spt. 29-34 MS, ca. 3 t
- Niro freistehend
- Um das Mannloch öffnen zu können, ist eine Werkbank und eine Werkzeugwand zu demontieren. Im Anschluss der Arbeiten sind die Einbauten zu remontieren.
Menge: 1,000 St

**1.2.290 Tankraum, Fäkalientank, Konservierung**
Konservierung des Fäkalientanks einschl. aller Anbauteile nach Farbspezifikation erneuern. Untergrundvorbereitung Sa 2 1/2. Schweißnähte und Kanten vorlegen.

Anmerkung:
- Spt. 29-34 MS, ca. 3 t
- Niro freistehend
- Für das Strahlen ist zu beachten, dass es keinen weiteren Zugang zum Tank außer über das bestehende Mannloch gibt.
- Um das Mannloch öffnen zu können, ist eine Werkbank und eine Werkzeugwand zu demontieren. Im Anschluss der Arbeiten sind die Einbauten zu remontieren.
- Die 3 Stück Schwimmerschalter sind auf ihre Funktion zu prüfen und zu befunden.
Menge: 1,000 St

**1.2.300 Tankraum, Kraftstofftank, Reinigung und Befundung**
Kraftstofftank zwecks Kontrolle auf und zu. Mannlochdeckel los und fest, einschl. neuer Dichtung. Tank belüften und reinigen. Gasfreiheit sicherstellenund halten einschl. Gasfreiheitszertifikat. Tank besichtigen. Alle Tankbe- und entlüftungen auf Funktion und Dichtheit überprüfen. Befundbericht erstellen.

Anmerkung:
- Spt. 29-34 Bb. und Stb., ca. 10 t
- Siehe Tankplan
Menge: 2,000 St

**1.2.310 Maschinenraum, Tagestank, Reinigung und Befundung**
Kraftstofftagestank zwecks Kontrolle auf und zu. Mannlochdeckel los und fest, einschl. neuer Dichtung. Tank belüften und reinigen. Gasfreiheit sicherstellen und halten einschl. Gasfreiheitszertifikat. Tank besichtigen. Alle Tankbe- und entlüftungen auf Funktion und Dichtheit überprüfen. Befundbericht erstellen.

Anmerkung:
- Spt. 22-23 Bb. und Stb., ca. 0,6 t
- Siehe Tankplan
Menge: 1,000 St

**1.2.320 Bilge, Konservierung**
Bilge nach Vorgabe der Besatzung einschl. aller Anbauteile wie Rahmen, Steifen, Rohre etc. nach Farbspezifikation neu konservieren. Flurplatten (geschraubt) demontieren und anschließend gereinigt wieder montieren. Rost gründlich entfernen. Glatten Übergang zu intakten Bereichen schaffen (Ränder anschleifen). Schweißnähte und Kanten vorlegen.

Anmerkung:
- Die zu konservierenden Bereiche werden von der Besatzung festgelegt.
- Abrechnung nach tatsächlichem Aufwand
Menge: 200,000 m2

#### Unterabschnitt 1.3 Schiffbau

**1.3.10 Unterwasserschiff, Anode 10kg, entfernen**
Zinkanode 96-Z entfernen und entsorgen. Befestigungspunkte schleifen. Einschl. erforderlicher Stellage bzw. Krangestellung mit Mannkorb oder Steigereinsatz.
Menge: 32,000 St

**1.3.20 Unterwasserschiff, Anode 10 kg, montieren**
Zinkanode 96-Z (10 kg) liefern und montieren. Schweißstellen konservieren. Einschl. erforderlicher Stellage bzw. Krangestellung mit Mannkorb oder Steigereinsatz.
Menge: 32,000 St

**1.3.30 Unterwasserschiff, Anode 3 kg, entfernen**
Zinkanode 28-Z entfernen und entsorgen. Befestigungspunkte schleifen. Einschl. erforderlicher Stellage bzw. Krangestellung mit Mannkorb oder Steigereinsatz.
Menge: 4,000 St

**1.3.40 Unterwasserschiff, Anode 3kg, montieren**
Zinkanode 28-Z (3 kg) liefern und montieren. Schweißstellen konservieren. Einschl. erforderlicher Stellage bzw. Krangestellung mit Mannkorb oder Steigereinsatz.
Menge: 4,000 St

**1.3.50 Brücke, Wand- und Deckenverkleidung, Demontage und Montage**
Für das Verlegen von Kabeln sind Wand- und Deckenverkleidung samt Isolierung zu demontieren. Im Anschluss der Arbeiten sind die Verkleidungen samt neuer Isolierung nach Stand der Technik zu remontieren.

Anmerkung:
- Die Vorbemerkungen zur KMF Isolierung sind zu beachten.
- In dem Bereich sind elektrische Verkabelungen und Lampen vorhanden. Dies ist bei der Kalkulation zu beachten.
- Abrechnung nach tatsächlichem Aufwand
Menge: 50,000 m2

**1.3.60 Brücke, Scheibenwischer, Überholung**
*** Pauschalposition
Brückenscheibenwischer überholen. Hierzu 8 Stück Wischerkästen und -arme demontieren,  zerlegen und Mechanik gangbar machen. Die sich in den Kästen befindenden Rollwagen sind zu überarbeiten. Riemen sind zu tauschen. Anschließende Remontage.

Anmerkung:
- Seematz Parallelscheibenwischer
- Die Kästen der Scheibenwischer sind zu konservieren.
Menge: 1,000 Psch

**1.3.70 Aufbauten, Toilette, Lieferung und Montage**
Vacuumtoilette liefern und montieren. Hierzu bestehende Toilette ausbauen und entsorgen. Neue Toilette (Standtoilette) liefern und montieren.

Anmerkung:
- Folgende Toilette soll verbaut werden:
 EVAC 90 Silent (ohne Spülrand)
- Die Toilette ist samt der Vacuummechanik (Steuerungsmechanismus, Auslassventil, Gummimanschetten, Dichtungen etc.) zu erneuern.
Menge: 4,000 St

**1.3.80 Aufbauten, Hebeanlage, Reinigung**
Die Hebeanlage ist zu reinigen. Hierzu Hebeanlage ausbauen, zerlegen und reinigen. Anschließend wieder funktionstüchtig remontieren.

Anmerkung:
Es sind Blechabdeckungen zu demontieren und remontieren.
Menge: 2,000 St

**1.3.90 Aufbauten, vordere Last, Notausstieg, Überholung**
*** Pauschalposition
Der Bereich des Notaustiegs ist zu überholen. Hierzu Blechabdeckung (genietet) und Isolierung im Schacht des Notaussteigs entfernen. Der Schacht sowie die Luke ist zu entrosten und zu konservieren. Anschließend neue Isolierung nach Stand der Technik einbringen und Blechverkleidung remontieren.

Das Einbringen einer neuen Dichtung für die Luke ist in dieser Position einzurechnen.

Anmerkung:
- Lukenschacht ca. 6 m² Fläche
- Einschl. evtl. Einrüstung
Menge: 1,000 Psch

**1.3.100 Aufbauten, Messe, Sitzbank, Abänderung**
*** Pauschalposition
Die Sitzbank in der Messe ist nach Vorgabe der Besatzung abzuändern. Hierzu bestehende Sitzbänke demontieren. Korpus abändern, so dass ein Öffnen der Sitzfläche bei befestigter Rückenlehne möglich ist. Die Rückenpolsterung ist stabil zu befestigen.

Anmerkung:
- Gesamtlänge der Sitzbank 8 m (in U-Form)
- Das Design ist mit der Besatzung abzustimmen.
- Es ist ein ca. 2 m Kabelkanal zu liefern und zu montieren.
Menge: 1,000 Psch

**1.3.110 Aufbauten, Mittelgang, Sockelleisten, Liefeung und Montage**
*** Pauschalposition
Der Sockelbereich im Mittelgang ist zu überarbeiten. Hierzu bestehende Fußleisten entfernen und entsorgen. Sockelbereich entrosten und konservieren. Neue Leisten aus Holz anfertigen und montieren.

Anmerkung:
- Höhe der neuen Sockelleisten ca.  10 cm
Menge: 1,000 Psch

**1.3.120 Peildeck, Kabeldurchführung, Abdichten**
*** Pauschalposition
Kabeldurchführung auf dem Peildeck abdichten. Hierzu alte Dichtmasse entfernen und Stutzen neu vergießen.
Menge: 1,000 Psch

**1.3.130 Backdeck, Ankerwinde, Kettenspanner, Erneuerung**
Kettenspanner der Ankerwinde nach Vorgabe der Besatzung neu anfertigen. Hierzu bestehenden Kettenspanner demontieren. Neuen Spanner anfertigen und montieren.

Anmerkung:
- Zu verwendendes Material: seewasserbeständiges Niro
- Spindel mit Trapezgewinde
- Gesamtlänge ca. 500 mm
Menge: 2,000 St

**1.3.140 Hauptdeck, Montageluke, Öffnen und Schließen**
Montageluke des Maschinenraums demontieren. Hierzu im Außenbereich 14 Stück Verschraubungen lösen. Montageluke anpicken und von Bord heben und lagern.

Montageluke sowie schiffsseitige Süllkante entrosten und konservieren. Anschließend neu abdichten und wieder montieren.

Anmerkung:
- Ein mehrmaliges Anheben / Absetzen oder das Einzelten der Luke gegen Eindringen von Niederschlagswasser wird nicht extra vergütet. Die Arbeiten sind entsprechend vom Auftragsnehmer zu planen und in dieser Position einzurechnen.
- Die Demontage und Montage des Maschinenraumniedergangs ist einzukalkulieren.
Menge: 1,000 St

**1.3.150 Hauptdeck, Montageluke, Verschluss, Erneuerung**
*** Pauschalposition
Der Verschluss der Montageluke (14 Stück) erneuern. Hierzu decksseitige Haltebügel abtrennen und neue Bügel anfertigen und verschweißen.
Die Isolierung samt Blechabdeckung (genietet) im Inneren des Maschinenraums demontieren und anschließend mit neuer Isolierung nach Stand der Technik remontieren.
Menge: 1,000 Psch

**1.3.160 Hauptdeck, Öffnung, Herstellung**
Oberhalb der Hauptmaschine ist das Hauptdeck zu öffnen, um die Haptmaschine für die Grundinstandstzung aus dem Schiff heraus zu holen und nach der Instandsetzung wieder hineinzusetzen.
Hierzu Abgasleitungen der Hauptmaschine, bestehend aus Isolierung und Blechummantelung (genietet), demontieren. Elektrik (Lampen etc.) sowie sonstige Rohrleitungen (Feuerlösch) demontieren. Luftschacht auf 4 Meter länge demontieren. Verbleibende Luftschachtabschnitte abfangen. Anschließend alle Komponenten erneut remontieren. Abgasleitungen mit neuer Isolierung versehen.

Decke freilegen. Hierzu Blechverkleidung (genietet) und Isolierung entfernen. Anschließend mit neuer Isolierung nach Stand der Technik remontieren.

Deck aufbrennen. Hierzu alle maschinenraumseitigen Bereiche mit feuerfesterplane abtrennen. Augen an Deckausschnitt anschweißen und abheben. Eine Absturzsicherung sowie eine wetterfeste Abdeckung für die Dauer der Arbeiten ist vorzusehen.
Anschließend erneute Remontage des Ausschnittes. Alle Verbände sind wieder herzustellen. Die Arbeiten sind von der Klassifikationsgesellschaft abnehmen zu lassen. Eine geeignete Schweißnahtprüfung ist vorzusehen.

Die Bilg im Bereich der Hauptmaschine sowie das Fundament sind zu reinigen und zu konservieren.
Eine Nachreinigung, vor Remontage der Komponenten, ist vorzusehen.

Anmerkung:
- Einschl. Demontage und Remontage der Fluplatten (geschraubt) im Bereich der Hauptmaschine.
Menge: 2,000 St

**1.3.170 Hauptdeck, Kranhaus, Reling, Reparatur**
*** Pauschalposition
Es sind diverse Fehlstellen an der Reling des Kranhauses instandzusetzen. Hierzu defekte Stellen heraustrennen und neues Stahlprofil einbringen. (Gesamt ca. 20 m auf mehrere Bereiche verteilt).
Menge: 1,000 Psch

**1.3.180 Hauptdeck, Slipanker, Überholung**
Slipanker komplett demontieren. Fundament und Slipanker einschl. aller Anbauteile entrosten und neu konservieren. Anschließend funktionstüchtige Remontage.

Anmerkung:
- Es sind 4 Stück Bolzen und 10 Stück Kunststoffbuchsen neu anzufertigen.
- Der letzte Anstich ist als FC auszuführen.
Menge: 1,000 St

**1.3.190 Hauptdeck, Schotttür, Überholung**
Schotttür instandsetzen. Hierzu Tür demontieren und in Werkstatt zerlegen. Isolierung und Blechverkleidung erneuern. Mechanik gangbar machen. Tür richten. Türschlösser austauschen. Die äußeren Schließzylinder sind mit Abdeckungen zu versehen.

 Anschließend konservieren und remontieren.
Menge: 2,000 St

**1.3.200 Hauptdeck, Arbeitsdeck, Holzbelag, Erneuerung**
Das Holzarbeitsdeck ist zu erneuern. Hierzu gesamtes Holz demontiereen und entsorgen. Neues Holz aus Fichte/Tanne liefern, entsprechend anpassen und verlegen.

Anmerkung:
- Abmaße ca. 26 x 7 x 250 cm
- Die Holzbohlen sind zwingend nach Vorgabe der Besatzung zu verkeilen, um ein späteres Entstehen von Fugen zu vermeiden.
- Die Befestigungsschienen sind vor dem Verschrauben beidseitig zu konservieren.
Menge: 125,000 m2

**1.3.210 Hauptdeck, Vorkante, Wasseraustritt, Herstellung**
An Vorkante des Hauptdeckes ist ein Wasseraustritt herzustellen. Hierzu ist der untere Bereich der Schanz auf einer Länge von 30cm herauszutrennen.

Anmerkung:
- Es ist eine Leiter wegzubauen.
- Der Bereich ist zu konservieren.
Menge: 2,000 St

**1.3.220 Hauptdeck, Kran, Überholung**
Der Kran ist durch eine zugelassene Firma zu überholen. Hierzu Eingangsbefundung vornehmen und Kran zur Probe in Betrieb nehmen. Der Kran ist vollumfänglich zu befunden. Anschießend Ausleger demontieren und ins Werk verbringen. Teilbefundung durchführen.

Folgende Arbeiten sind auszuführen:

- Seilfixierung: Bolzen Erneuerung
- Herzbolzen Erneuerung
- Kugeldrehverbindungen: Austausch aller Schrauben
- Demontieren der Hydraulik-Schlauchleitungen und spülen sämtlicher Rohrleitungen. Anschließende Remontage
- Bedienpult: Ventile demontieren, zerlegen und neu abdichten.
- Bedienpult: Handpumpe erneuern.
- Rissprüfung an den tragenden Bauteilen durchführen.
- Kranseil: Tauschen (Beistellung AG)
- Seilscheiben: Seilscheiben Erneuerung
- Hydraulikzylinder: 2 Stück Zylinder Ausbauen, zerlegen und befunden. Lager erneuern. Kolbenstangen schleifen und neu verchromen. Zylinder neu abdichten.
- Kardanwelle: Ausbauen, zerlegen und befunden.
- Vordere Seilführung: 2 Stück Führungsrollen auf Ausleger erneuern. Hydraulikantrieb zerlegen und befunden. 2 Stück Führungsrollen am Kopf erneuern.
 - Seilwinde: Ausbauen, zerlegen und befunden. Bremslamellen erneuern. Hydraulikantrieb zerlegen und befunden.
- Hydraulikmotoren: 2 Stück Motoren ausbauen, zerlegen und befunden.
- Hauptpumpe: Ausbauen, zerlegen und Befunden. Remontage mit neuen Dichtungen.
- Elektrische Bauteile prüfen
- Anschließend ist der Kran vollumfänglich zu konservieren.

Alle Dichtunge sind zu tauschen.

Der Kran ist nach Abschluss der Arbeiten erneut funktionstüchtig mit frischen Öl und Filtern zu remontieren. Alle Arbeiten und Befunde sind ausführlich zu protokollieren.

Anmerkung:
- Kran: Palfinger Typ: PSM 8e
- Winde: Zöller Getriebe Typ: 4.26042610200
Seriennummer: 101
Menge: 1,000 St

**1.3.230 Hauptdeck, Kran, Lasttest**
*** Pauschalposition
Hilfestellung für den Lasttest bei der Klassenabnahme des Krans. Hierzu bereitstellen von rd. 10 to Gewicht.
Menge: 1,000 Psch

**1.3.240 Ultraschallmessungen**
Ultraschalldickenmessungen in Absprache mit dem AG durchführen und protokollieren.

Anmerkungen:
Die Messungen sind von einem durch die Klasse zugelassenem Unternehmer durchzuführen.
Menge: 200,000 St

**1.3.250 Schiffbau, allgemeine Stahlarbeiten**
Facharbeiterstunden für allgemeine Stahlbau- und Schweißarbeiten.

Anmerkung:
Abrechnung der Stunden auf Nachweis.
Menge: 150,000 h

#### Unterabschnitt 1.4 Maschinenbau

**1.4.10 Maschinenraum, Ventil, Aufnehmen, Reinigen, Schleifen**
*** Pauschalposition
Ventil demontieren und montieren. Sitz einschleifen. Neu Verpacken. Einschl. De- und Montage der Flurplatten (geschraubt). Abnahme durch die Klassifikationsgesellschaft.

Anmerkung:
1 x Seeventil DN80
1 x Notlenzventil DN80
1 x Außenbordsventil DN65
1 x Feuerlöschventil DN50
Menge: 1,000 Psch

**1.4.20 Maschinenraum, Voith Antriebe, Hilfestellung**
50 Facharbeiterstunden zur Hilfestellung der anfallenden Arbeiten im Zuge der Wartung der Voith-Anlagen durch die Fa. J.M. Voith SE & Co.KG.

Anmerkung:
Die Beauftragung der Wartung der Voith-Anlagen erfolgt durch den AG.
Menge: 50,000 h

**1.4.30 Maschinenraum, Hauptmaschine, Grundinstandsetzung**
Durchführen einer Grundüberholung.
Hierzu Hauptmotor ausbauen und aus dem Schiff holen. Anschließend zum Instandsetzer verbringen. Motoren zerlegen, reinigen und Befunden. Befundbericht erstellen. Nach erfolgter Überholung funktionstüchtige Remontage mit neuem Öl, Dichtsätzen und Filtern. Vor Auslieferung ist ein Prüfstandslauf durchzuführen.

Folgende Punkte sind (falls abweichend vom Umfang der Grundüberholung) unabhängig vom Befund auszuführen:

- Haupt- und Pleuellager erneuern
- Nockewellenbuchsen erneuern
- Blockfläche und Buchsenauflage planen
- Untere Buchseneinpässe aufbohren und neu beringen (neue Ringe herstellen)
- Kurbelwelle polieren; Sitze der Wellendichtringe mit Reparaturbuchsen aufarbeiten
- Pleuelstangen richten
- Pleuelschrauben erneuern
- Kolben samt Anbauteile ersetzen
- Laufbuchsen ersetzen
- Zylinderköpfe überholen einschl. planen
- Ventildeckel planen
- Ein- / Auslassventile einschl. Anbauteile und Sitze erneuern
- Abgasturbolader zerlegen, reinigen, wuchten und mit neuen Dichtungen und Lagern remotieren
- Nockenwelle polieren
- Ölpumpe zerlegen, reinigen und mit üblichen Ersatzteilen (Lager, Dichtungen, etc.)  remontieren
- Getriebeölkühler: Dichtfläche planen
- Einspritzpumpe Eingangskontrolle durchführen, zerlegen, reinigen, Lager erneuern, remontieren und auf Prüfstand neu einstellen
- Injektoren zerlegen, reinigen, remontieren und auf Prüfstand kalibrieren
- Ladeluftkühler Druckprobe durchführen, zerlegen, reinigen, remontieren
- Kühlwasserpumpe erneuern
- Thermostate ersetzen
- Abgasrohre Druckprobe durchführen, Dichflächen planen
- Anlasser zerlegen, reinigen, mit neuen Lagern und Dichtungen remontieren
- Lichtmaschine zerlegen, befunden und remontieren.
- Vulcan-Kupplung erneuern einschl. LR Abnahme
- Sensoren und Fühler auf Funktion testen
- Filterwechsel (Luft, Öl, Wasser, Kraftstoff)

Anmerkung:
- Typ: Cummins KT-19 M
- Motornummer: 37173290 und 37173875
- Betriebsstunden: Anfang 2026 rd. 23.500 h
- Letzte Wartung: 2023 bei rd. 21.400 h
Menge: 2,000 St

**1.4.40 Maschinenraum, Gelenkwelle, Befundung**
Die Gelenkwelle des Antriebsstranges ist auszubauen und zu befunden. Hierfür Kreuzkopf zerlegen und Rundlaufprüfung an der Welle durchführen. Befundbericht erstellen.

Anschließend funktionstüchtige Remontage an Bord.

Anmerkung:
- Es sind neue Doppelschmiernippel zu montieren.
- Einschl. Montage und Demontage diverser Fluplatten (geschraubt).
Menge: 2,000 St

**1.4.50 Maschinenraum, Hilfsdiesel, Wartung**
6.000 h Wartung an Hilfsdiesel gemäß Wartungsplan durchführen. Anschließend betriebsfertige Remontage des Motors mit neuem Öl, Dichtsätzen und Filtern.

Folgende Punkte sind (falls abweichend vom Wartungsplan) zusätzlich durchzuführen:

- Ölprobe nehmen und analysieren
- Zylinderkopfdichtung erneuern
- Einstellen der Ventile
- Einstellen der Injektoren
- Kraftstoffpumpe demontieren, zerlegen, reinigen und Befunden. Lager erneuern. Anschließend auf Prüfstand kalibrieren
- Thermostate einschl. Dichtung erneuern
- Filterwechsel (Luft, Öl, Wasser, Kraftstoff)
- Überprüfen der Wasserpumpe
- Überprüfen des Lagerspiels am ATL
- Anlasser zerlegen, befunden und remontieren
- Sensoren und Fühler auf Funktion testen
- Inbetriebnahme und Probelauf

Weitere Instandsetzungen nach Rücksprache AG.

Anmerkung:
- HD1:
Typ: Cummins NT 855-G4M
Motornummer: 11846140
Betriebsstunden: 18.606 h
Letzte Wartung: 2023 bei rd. 17.500 h
Menge: 1,000 St

**1.4.60 Maschinenraum, Hilfsdiesel, Wartung**
6.000 h Wartung an Hilfsdiesel gemäß Wartungsplan durchführen. AAnschließend betriebsfertige Remontage des Motors mit neuem Öl, Dichtsätzen und Filtern.

Folgende Punkte sind (falls abweichend vom Wartungsplan) zusätzlich durchzuführen:

- Ölprobe nehmen und analysieren
- Brennräume endoskopieren
- Einstellen der Ventile
- Einstellen der Injektoren
- Kraftstoffpumpe demontieren, zerlegen, reinigen und Befunden. Lager erneuern. Anschließend auf Prüfstand kalibrieren
- Thermostate einschl. Dichtung erneuern
- Filterwechsel (Luft, Öl, Wasser, Kraftstoff)
- Überprüfen der Wasserpumpe
- Überprüfen des Lagerspiels am ATL
- Anlasser zerlegen, befunden und remontieren
- Sensoren und Fühler auf Funktion testen
- Inbetriebnahme und Probelauf

Weitere Instandsetzungen nach Rücksprache AG.

Anmerkung:
- HD2:
Typ: Cummins 6BT 5.9-G2M
Motornummer: 21269814
Betriebsstunden: 20.700 h
Letzte Wartung: 2023 bei rd. 19.300 h

- HD3:
Typ: Cummins 6BT 5.9-G2M
Motornummer: 21267063
Betriebsstunden: 11.330 h
Letzte Wartung: 2023 bei rd. 9.500 h
Menge: 2,000 St

**1.4.70 Maschinenraum, Kühlsystem, Reinigung**
*** Pauschalposition
Ca. 700 ltr. Kühlwasser aus Motorkühlsystem von Hauptmaschinen und Hilfsdiesel ablassen und vorschriftsmäßig entsorgen. Kühltaschen mit Frischwasser 2x spülen und abschließend mit Druckluft ausblasen.

Anschließend Kühlsystem befüllen (einschl. Motoren) und entlüften.

Anmerkung:
Kühlflüssigkeit (Beistellung AG): Fleetguard CC2750M
Menge: 1,000 Psch

**1.4.80 Maschinenraum, Kraftstofftrimmpumpe, Überholung**
Kraftstofftrimmpumpe überholen. Hierzu Motor und Pumpe ausbauen und trennen. Pumpe zerlegen, reinigen und befunden. Pumpe neu verpacken und Gleitringdichtung tauschen. Druckprobe durchführen.
Motor reinigen und befunden. Isolationsprüfung durchführen. Lager tauschen. Kabelverbindungen auf festen Sitz überprüfen und ggf. nachziehen. Kupplungsklötze erneuern.
Befundberichte erstellen. Weitere Instandsetzungen nach Bedarf und Rücksprache AG.
Pumpe und Motor funktionstüchtig remontieren. Einschl. erforderlicher Nebenarbeiten und Materialien.

Anmerkung:
- Vor der Demontage ist ein Probelauf zusammen mit dem AG durchzuführen. Unregelmäßigkeiten sind zu protokollieren.
- Die Pumpe und der Motor sind nach Remontage zu konservieren.
- Pumpe: Thyssen-Schulte Typ R35/50 FL-Z-DB; Nr.: 5054751; A-Nr.: P9356
- E-Motor: ATB-Loher 3826507; AF-90S/8/4A-12
Menge: 1,000 St

**1.4.90 Tankraum, Grau- und Schwarzwassersystem, Reinigung**
*** Pauschalposition
Das Grau- und Schwarzwassersystem ist zu reinigen.

Grauwasser:
Rohrleitungen an den beiden Grauwassertanks in der Last abschlagen. Grauwassertanks (je ca. 50 ltr.) öffnen und reinigen. Anschließend Leitungen von den Duschen und Waschbecken bis zu den Grauwasserbehältern durchspülen.
Leitung am Fäkalientank abschlagen und Leitung von den Grauwasserbehältern zum Fäkalientank spülen.

Schwarzwasser:
Rohrleitungen von den Toiletten bis zum Puffertank durchspülen. Hierzu Leitung am Fäkalientank abschlagen und Leitung spülen.

Anmerkung:
In der Vergangenheit wurde die Reinigung über GKS Klima Service GmbH & Co. KG vorgenommen.
Menge: 1,000 Psch

**1.4.100 Hauptdeck, Kranhaus, Maschinenraumlüfter, Überholung**
Maschinenraumlüfter überholen. Hierzu Ansauggitter demontieren und Lüfter samt E-Motor ausbauen. Lüfter und Motor trennen.
Lüfter zerlegen und befunden.

Die Erneuerung der Ansauggitter sowie die Konservierung der bordseitigen Rahmen und 3 qm Fläche im Luftschacht sind in dieser Position einzurechnen.

Anschließende Remontage.

Anmerkung:
- Lüfter: VAN630/63-4
Menge: 2,000 St

**1.4.110 Heizkessel, Erneuerung**
*** Pauschalposition
Der Heizkessel der Heizungsanlage ist zu erneuern. Hierzu Heizungsanlage leeren, alten Heizkessel demontieren und entsorgen. Neuen Kessel liefern und montieren.

Vorzugsweise ist der Heizkessel über die Montageluke aus dem Schiff zu holen. Zu beachten ist, dass es keien Anschlagpunkt im Bereich des Kessels gibt. Falls werftseitig keine andere Möglichkeit besteht, ist eine entsprechende Anzahl an Anschlagpunkten zu setzen. Hierzu ist die Decke, bestehend aus Blechverkleidung (genietet) und Isolierung zu demontieren. Anschlagaugen sind anzuschweißen. Anschließend ist die Decke zu remontieren mit neuer Isolierung nach Stand der Technik. Weiterhin sind diverse elektrische Leitungen, Feuermelder etc., sowie Rohrleitungen und Geländer zu demontieren und anschließend zu montieren.

Anmerkung:
- Das Rohleitungssystem ist an den neuen Kessel anzupassen.
- Kessel: De Dietrich Typ: GT207, Seriennummer: 01133
- Gewicht ca. 300 - 400 kg
- Brenner: Weisshaupt Typ: WL20/1-C-Ausführung Z
- Falls Anschlagaugen geschweißt werden, ist die Konservierung des Bereiches (Decke und Bilge/Fundament) einzuplanen.
Menge: 1,000 Psch

#### Unterabschnitt 1.5 Elektrotechnik

**1.5.10 Wiederkehrende Prüfung gemäß VDE, Durchführung**
*** Pauschalposition
Wiederholungsprüfung ortsfester elektrischer Anlagen und Geräte gemäß DIN VDE 0105-100, DGUV Vorschrift 3 sowie Lloyd´s Register Rules.

Ziel ist die Feststellung des ordnungsgemäßen Zustandes der elektrischen Anlagen sowie der Nachweis der elektrischen Sicherheit.

Prüfung gemäß Anlage: Wiederkehrende Prüfung.
Menge: 1,000 Psch

**1.5.20 Hauptdeck, Kran, E-Motor Kranpumpe, Überholung**
Drehstromelektromotor von Kranpumpe aus- und einbauen. Hierzu Wellenschutz in der Kransäule demontieren. E-Motor entkoppeln und mittels Hubzügen aus der Kransäule transportieren.

E-Motor von Fachfirma überholen lassen. Motor auf und zu. Motor reinigen und befunden. Isolierung erneuern. Lager und Wellendichtungen erneuern. Welle aufmessen. Läufer wuchten. Isolationsprüfung durchführen. Kabelverbindungen auf festen Sitz prüfen ggfls. nachziehen. Befudbericht erstellen. Weitere Instandsetzung nach Bedarf und Rücksprache AG. Anschließend Motor funktionsfähig montieren.

Anmerkung:
- Thien Typ: DKF280S12S04
- Fabrik Nr.: 28387/0001F
- 90 kW; 520 kg
- Um Transporschäden (auch an der Farbe) zu vermeiden, ist der Motor durch geeignetes Material (bspw. Pappe) zu schützen.
- Aus- und Einbau unter erschwerten Bedigungen
Menge: 1,000 St

**1.5.30 Hauptdeck, Kran, E-Motor, Kranölkühler, Überholung**
Lüftermotor von Kranölkühler aus- und einbauen. Hierzu Blechabdeckung demontieren und anschließend remontieren.

E-Motor von Fachfirma überholen lassen. Motor auf und zu. Motor reinigen und befunden. Isolierung erneuern. Lager und Wellendichtungen erneuern. Welle aufmessen. Läufer wuchten. Isolationsprüfung durchführen. Kabelverbindungen auf festen Sitz prüfen ggfls. nachziehen. Befudbericht erstellen. Weitere Instandsetzung nach Bedarf und Rücksprache AG. Anschließend Motor funktionsfähig montieren.

Anmerkung:
- VEM Typ: EZF35/4B
- Fabrik Nr.: 008500560708
- 0,12 kW
- Um Transporschäden (auch an der Farbe) zu vermeiden, ist der Motor durch geeignetes Material (bspw. Pappe) zu schützen.
- Aus- und Einbau unter erschwerten Bedigungen
Menge: 1,000 St

**1.5.40 Hauptdeck, Maschinenraumlüfter, Überholung**
E-Motor von Fachfirma überholen lassen. Motor auf und zu. Motor reinigen und befunden. Isolierung erneuern. Lager und Wellendichtungen erneuern. Welle aufmessen. Läufer wuchten. Isolationsprüfung durchführen. Kabelverbindungen auf festen Sitz prüfen ggfls. nachziehen. Befudbericht erstellen. Weitere Instandsetzung nach Bedarf und Rücksprache AG. Anschließend Motor funktionsfähig remontieren.

Anmerkung:
- E-Motor: VEM 112M4 und VEM132S4
- Um Transporschäden (auch an der Farbe) zu vermeiden, ist der Motor durch geeignetes Material (bspw. Pappe) zu schützen.
Menge: 2,000 St

#### Unterabschnitt 1.6 Umbau Voith Steuerung

**1.6.10 Brücke, Steuerpult / Touchpanel, Einbau**
*** Pauschalposition
Einbau von Steuerpult und Touchpanel. Hierzu bestehende Steuerpulte an Haupt- und Nebenfahrstand ausbauen und an Besatzung übergeben. Neue Steuerpulte (Beistellung AG) einbauen.
Touchpanel (Beistellung AG) an Hauptfahrstand einbauen. Hierzu Ausschnitt im Fahrstand (Aluminiumblech, schwarz lackiert) herstellen und Konsole für Touchpanel bauen, so dass das Panel im 20-30° Grad Winkel montiert werden kann.

Anmerkung:
- Siehe Einbauanleitung Touchpanel
- Siehe Zeichnung Touchpanel
- Siehe Zeichnung Steuerpult
Menge: 1,000 Psch

**1.6.20 Maschinenraum, Steuerschrank, Austausch**
*** Pauschalposition
Austausch der Steuerschränke. Hierzu bestehende Schränke der Bb. und Stb. Voith Antriebe demontieren und an Besatzung übergeben. Lochbild der neuen Schaltschränke (Beistellung AG) übernehmen und Winkeleisen entsprechend bohren. Schränke montieren und elektrisch anklemmen.

Weiterhin sind die kleinen Schaltschränke zu demontieren und der Besatzung zu übergeben. Die elektrische Verkabelung ist weitestgehend zurückzubauen.

An die Position der kleinen Schaltschränke sind die Starterboxen/Notversorgung (Beistellung AG) zu montieren. Hierzu Lochbild auf Winkeleisen oder Flachstahl übertragen und Boxen samt aufhängung an Spanten anbringen (bohren und schrauben). Die Starterboxen sind elektrisch anzuklemmen.

Anmerkung:
- Abmaße ca. 1.000 x 1.000 x 300 mm
Menge: 1,000 Psch

**1.6.30 Maschinenraum, Steuerblock, Aufbau**
*** Pauschalposition
An der Bb. und Stb. Voith Anlage ist ein Steuerblock (Beistellung AG) sowie ein Klemmkasten (Beistellung AG) anzubringen. Hierzu bestehenden Steuerblock und Klemmkasten samt Halterung demontieren und an AG übergeben. Neue Halterung für Klemmkasten und Ventilblock anfertigen und montieren. Ventilblock und Klemmkasten montieren und elektrisch anbinden.

Folgende Leitungen müssen je Anlage angeschlossen werden:
- 2 x  Drehzahlsensor
- 4 x  Messsystem Zylinder
- 1 x 5G1mm²
- 4 x  Anschlusskabel Druckschalter
- 2 x Anschlusskabel von Schaltschrank
- 8 x Anschlusskabel Ventile

Anmerkung:
- Ein Anpassen der Rohrleitungen ist notwendig.
- Siehe Zeichnung Klemmkasten für Steuerblock
- Siehe Zeichnung VSP Steuerblock
Menge: 1,000 Psch

**1.6.40 Maschinenraum, Standbypumpe, Aufbau**
Aufbaut der Standbypumpe (Beistellung AG). Hierzu Flurplatten im Bereich neben der Anlage in Richtung mittschiffs aufnehmen. Fundament für Pumpe herstellen und an Schiffsstruktur anschweißen.

Saugeleitungen und Druckleitungen gemäß Hydraulikschema liefern und montieren. Rohrhalterungen liefern und montieren. Länge der Rohrleitungen je ca. 3 m.
Notwendigen Hydraulikschläuche sind entsprechend der Rohrleitungen auzulegen.
Anschlüsse für Minimess sind gemäß Plan einzubringen.

8 Stück Mini-Messschlauch in 1m Länge samt 1/4" Fittinge sind Beistellung AG.

Anmerkung:
- Siehe Beispielbilder in der Anlage Voith
- Siehe Hydraulikschaltplan
- Die Saugleitung ist möglichst kurz zu halten.
- Der Bereich unterhalb der Fluplatten ist zu reinigen und im Anschluss der Arbeiten zu konservieren.
- Die Flurplatten sind an die Standby Pumpe anzupassen. Neue Halterungen sind zu setzen. Die Konservierung im Arbeitsbereich ist zu erneuern.
Menge: 2,000 St

**1.6.50 Maschinenraum, Druckschalter, Aufbau**
*** Pauschalposition
Montage von jeweils 4 Stück Druckschalter (Beistellung AG) und jeweils 4 Stück Rückschlagventile (Beistellung AG).

Für die Druckschalter ist eine entsprechende Halterung in der Nähe der Pumpe anzufertigen und zu montieren.

Anmerkung:
- Siehe Beispielbilder in der Anlage Voith
- Siehe Hydraulikschaltplan
Menge: 1,000 Psch

**1.6.60 Maschinenraum, Drehzahlsensor, Aufbau**
*** Pauschalposition
Es sind pro Anlage zwei Stück Drehzahlsensoren (Beistellung AG) anzubringen. Hierzu Flansch an der Eingangsseite der Voiths demontieren. Bohrung und Gewindeeinsatz einbringen. Drehzahlsensor montieren und Flansch remontieren. Elektrische Verkabelung (Beistellung AG) vom Drehzahlsensor zum Klemmkasten beim Steuerblock verlegen, entsprechend haltern und mit Isolierschlauch isolieren.
Menge: 1,000 Psch

**1.6.70 Kabellieferung und -verlegung**
*** Pauschalposition
Lieferung,  Verlegung und Anschluss von 1 Stück Spannungsversorgung für das Touchpanel (2 x 1,5 mm² mit 4 Amp Sicherung) im vorderen Fahrstand auf der Brücke. Die Kabellänge beträgt ca. 3 m.

Lieferung, Verlegung und Anschluss von 1 Stück LAN Kabel im Steuerhaus von Modem zum Touchpanel.

Lieferung, Verlegung und Anschluss von 1 Stück CAT5, Siemens, IE FC TP Marine Cable 2x2 (Typ B) zwischen Touchpanel und Steuerpult im Hauptfahrstand. Kabellänge ca. 1 m. Der Kabeltyp ist unbedingt einzuhalten!

Lieferung, Verlegung und Anschluss von 1 Stück Datenkabel zwischen den Steuerschränken sowie 1 Stück Datenkabel von einem der Schränke auf die Brücke zum Touchpanel/Steuerpult Hauptfahrstand. Kabeltyp: CAT5, Siemens, IE FC TP Marine Cable 2x2 (Typ B). Die Kabellänge beträgt ca. 30 m und ca. 7 m (zwischen den Schränken).
Der Kabeltyp ist unbedingt einzuhalten!

Lieferung, Verlegung  und Anschluss von jeweils 1 Stück 400V Kabel von der Hauptschalttafel zu den Starterboxen in Maschinenraum. Die Kabellänge beträgt jeweils ca. 20 m.

Lieferung, Verlegung und Anschluss von jeweils 1 Stück Spannungsversorgungskabel (4 kW) von der Starterbox zur Standbypumpe. Die Kabellänge beträgt jeweils ca. 5 m.

Lieferung, Verlegung und Anschluss von jeweils 1 Stück 5G1mm² Kabel von der Starterbox zum Steuerschrank (Abweichung zum Kabelübersichtsplan). Die Kabellänge beträgt jeweils ca. 5m.

Verlegung und Anschluss von jeweils 2 Stück 4G0,75mm² Kabel von den Druckschaltern zum Klemmkasten.

Verlegung und Anschluss von jeweils 8 Stück 3G0,75mm² Kabel von Ventilblock auf Klemmkasten.

Verlegung und Anschluss von jeweils 2 Kabel vom Drehzahlsensor zum Klemmkasten.

Der Kabelweg vom Maschinenraum zur Brücke geht über den Tankraum -> Last -> Niedergang Maschinenraum -> Lüftungskanal ->Heuboden -> Brücke

Auf der Brücke ist ca. 2 m² Wandverkleidung zu öffnen. An den einzelnen Schotten sind die Kabeldurchführungen (Roxtec) zu öffnen und mit den neun Kabeln zu belegen. Im Niedergang Maschinenraum ist ca.  1m² Deckenverkleidung zu öffnen.

Weiterhin ist für das LAN Kabel auf der Brücke vom Arbeitsplatz Stb. Seite bis zum Touchpanel entsprechende Verkleidung (Wand oder Decke + Leibung Fensterfront) zu öffen.

Im Anschluss der Arbeiten sind Wände und Decken zu schließen.

Anmerkung:
- Siehe Zeichnung Übersicht / C4.14983.1 Tonnenleger
- Siehe C4.14983.1 Blatt 30
- Alle Kabel sind entsprechend zu befestigen und zu markieren. Das Einbringen von Kabelbefestigungspunkten (Kabelbahnen oder ähnliches) ist einzuplanen.
- Die Steckereinsätz (Hartig) in den vorhandenen Kabeln / Steckern sind zu tauschen. 12 Buchsen, 12 Steckerenisätze und 2 Tullengehäuse Beistellung AG.
Menge: 1,000 Psch

*Hinweis: Vorbemerkungen*
Bei den Bedarfspositionen behält sich der Auftraggeber vor, ob und in welchem Umfang die Leistungen auszuführen sind. Die Ausführung der Bedarfspositionen kann erst nach gesonderter Auftragserteilung durch den Auftraggeber erfolgen. Als Bedarfsposition werden Teilleistungen bezeichnet, bei denen sich zum Zeitpunkt der Ausschreibung oder Auftragserteilung noch nicht übersehen lässt, ob und in welchem Umfang ihre Ausführung erforderlich wird.

#### Unterabschnitt 1.7 Bedarfsposition

**1.7.10 Überführung des Schiffes**
*** Pauschalposition
*** Bedarfsposition mit GB
In dieser Position sind die Kosten (Betriebsmittel ohne Personal) für die Überführung des Schiffes vom Heimathafen Norderney zum Werftstandort sowie Retour einzutragen.

Anmerkung:
- Es ist von leeren Bunkertanks auszugehen.
- Durchschnittsverbraucht der Maschinenanlage: 115 l/h
- Maximale Geschwindigkeit bei Stauwasser: 10 kn
Menge: 1,000 Psch

**1.7.20 Stellung von Personal für die Überführung des Schiffes**
*** Bedarfsposition mit GB
Stellung von erfoderlichem Personal gemäß Musterrolle der "Norden", welches die entsprechenden Patente innehalten, die für die Überführungsfahrt vom Heimathafen des Schiffes ( Norderney) zum Werftstandort notwendig sind.

Die Position hat sämtliche Nebenkosten wie evtl. Hotelkosten oder Verpflegungskosten zu umfassen.

Anmerkung:
Das Schiff ist als unbemanntes Fahrzeug anzusehen. Es stehen keine Schlafmöglichkeiten an Bord zur Verfügung.
Menge: 1,000 St

**1.7.30 Stellung von Personal für die Überführung des Schiffes**
*** Bedarfsposition mit GB
Stellung von erfoderlichem Personal gemäß Musterrolle der "Norden", welches die entsprechenden Patente innehalten, die für die Überführungsfahrt vom Werftstandort zum Heimathafen (Norderney) notwendig sind.

Die Position hat sämtliche Nebenkosten wie evtl. Hotelkosten oder Verpflegungskosten zu umfassen.

Anmerkung:
Das Schiff ist als unbemanntes Fahrzeug anzusehen. Es stehen keine Schlafmöglichkeiten an Bord zur Verfügung.
Menge: 1,000 St

**1.7.40 Schwingungsdämpfer**
*** Bedarfsposition mit GB
Schwingungsdämper liefern und montieren.

Anmerkung:
- Typ: Cummins KT-19 M
- Motornummer: 37173290 und 37173875
Menge: 2,000 St

**1.7.50 Ölpumpe**
*** Bedarfsposition mit GB
Ölpumpe einschl. Dichtsatz liefern und montieren.

Anmerkung:
- Typ: Cummins KT-19 M
- Motornummer: 37173290 und 37173875
Menge: 2,000 St

**1.7.60 Injektor**
*** Bedarfsposition mit GB
Injektor liefern und montieren.

Anmerkung:
- Typ: Cummins KT-19 M
- Motornummer: 37173290 und 37173875
Menge: 12,000 St

**1.7.70 Deckenverkleidung, Öffnen und Schließen**
*** Bedarfsposition mit GB
Öffnen und schließen von Deckenverkleidung in Maschinenraum, Tankraum sowie der Last nach Vorgabe der Besatzung. Hierzu Blechverkleidung (genietet) demontieren. Isolierung entfernen und entsorgen. Im Anschluss der Arbeiten ist neue Isolierung nach Stand der Technik einzubringen und die Blechverkleidung zu remontieren.
Menge: 50,000 m2

**1.7.80 Schlepper, Gestellung**
*** Bedarfsposition mit GB
Hilfestellung für einen Schleppvorgang mit notwendiger Anzahl an Schleppern (z.B. von Pier zum Dock).

Anmerkung:
Antriebs- und Ruderanlage unklar.
Menge: 2,000 St

**1.7.90 Fäkalien, Entsorgung**
*** Bedarfsposition mit GB
Fäkalien / Schlamm abpumpen und vorschriftsmäßig mit Nachweis entsorgen.
Menge: 20,000 m3

**1.7.100 Kühlwasser, Entsorgung**
*** Bedarfsposition mit GB
Kühlwasser mit ca. 30-40 % Frostschutz absaugen und vorschriftsmäßig mit Nachweis entsorgen.
Menge: 20,000 m3

**1.7.110 Krangestellung Mannkorb**
*** Bedarfsposition mit GB
Krangestellung mit Mannkorb für Eigenarbeiten, einschl. Kranführer und Anschläger. Beauftragung ausschließelich durch AG / Schiffsführung / Bootsmann.
Menge: 1,000 h

**1.7.120 Leerzelle, Öffnen und Schließen**
*** Bedarfsposition mit GB
Leerzellen zwecks Kontrolle auf und zu. Mannlochdeckel und Leckschrauben los und fest, einschl. neuer Dichtung. Ausleuchten der Zellen. Zellen belüften und reinigen. Gasfreiheit sicherstellen und halten einschl. Gasfreiheitszertifikat. Zellen besichtigen. Beschichtung kontrollieren. Befundbericht erstellen. Konservieren der Zellen nach Bedarf und Rücksprache AG.

Anmerkung:
- Siehe Tankplan
- Spt. 44-52 und 52 - 63
- 2 Stück Mannlöcher befinden sich in den Mannschaftskammern. Hier sind die Kojen zu demontieren und montieren.
Menge: 3,000 St

**1.7.130 Leerzellen, Teilkonservierung**
*** Bedarfsposition mit GB
Konservierung der Leerzelle einschl. aller Anbauteile nach Farbspezifikation instandsetzen. Untergrundvorbereitung PSt3. Rost gründlich entfernen. Glatten Übergang zu intakten Bereichen schaffen (Ränder anschleifen). Schweißnähte und Kanten vorlegen.

Anmerkung:
- Ein für die Konservierungsarbeiten entsprechendes Raumklima ist sicherzustellen.
- Siehe Tankplan
Menge: 3,000 St
